# Parede de 15 cm de espessura de alvenaria armada de bloco de betão

- Propriedade do ficheiro: CYPE INGENIEROS, S.A.
- Formato: FIEBDC-3/2002
- Moeda: EUR
- Custos indirectos: 3.00 %
- IVA: 23.00 %

**FEA020** m² Parede de 15 cm de espessura de alvenaria armada de bloco de betão, liso standard "PREFHORVISA", cor cinzento, 40x20x15 cm, resistência normalizada R10 (10 N/mm²), para revestir, assente com argamassa de cimento confeccionado em obra, com 380 kg/m³ de cimento, cor cinzento, dosificação 1:4, fornecida em sacos, com peças especiais e blocos lintel em formação de vigas de bordadura e padieiras, reforçada com betão de enchimento, C16/20 (X0(P); D12; S3; Cl 1,0), preparado em obra, betonagem com meios manuais, volume 0,015 m³/m², em padieiras e cintas perimetrais; e aço A400 NR, quantidade 0,277 kg/m³; armadura treliçada pré-fabricada de aço galvanizado a quente com recobrimento de resina epóxi de 3,7 mm de diâmetro e de 75 mm de largura, rendimento 2,45 m/m².
Execução de parede de 15 cm de espessura de alvenaria armada de bloco de betão, liso standard "PREFHORVISA", cor cinzento, 40x20x15 cm, resistência normalizada R10 (10 N/mm²), para revestir, assente com argamassa de cimento confeccionado em obra, com 380 kg/m³ de cimento, cor cinzento, dosificação 1:4, fornecida em sacos, reforçada com betão de enchimento, C16/20 (X0(P); D12; S3; Cl 1,0), preparado em obra, betonagem com meios manuais, volume 0,015 m³/m², em padieiras e cintas perimetrais; e aço A400 NR, quantidade 0,277 kg/m³; armadura treliçada pré-fabricada de aço galvanizado a quente com recobrimento de resina epóxi de 3,7 mm de diâmetro e de 75 mm de largura, rendimento 2,45 m/m². Incluindo p/p de marcação, nivelação e aprume, desperdícios e roturas, esperas, execução de escoramentos, ombreiras e reentrâncias e limpeza.
Inclui: Limpeza e preparação da superfície suporte. Marcação, piso a piso. Colocação e aprumo de prumos de referência. Colocação de fios entre prumos. Colocação de fios de prumo fixos nas arestas. Preparação da argamassa. Colocação das peças por fiadas a nível. Colocação das armaduras treliçadas pré-fabricadas entre fiadas. Colocação de armaduras nos furos das cintas perimetrais e padieiras. Preparação do betão. Betonagem, vibração e cura do betão. Realização de todos os trabalhos necessários para a finalização de vãos.
Critério de medição de projecto: Superfície medida segundo documentação gráfica de Projecto, sem duplicar esquinas nem encontros, descontando as aberturas de superfície maior de 2 m².
Critério de medição de obra: Medir-se-á a superfície realmente executada segundo especificações de Projecto, descontando as aberturas de superfície maior de 2 m².

| Código | Un | Descrição | Rendimento | Preço | Importância |
|---|---|---|---|---|---|
| mt02bhp010ce | Ud | Bloco de betão, liso standard "PREFHORVISA", cor cinzento, 40x20x15 cm, resistência normalizada R10 (10 N/mm²), para revestir. Segundo NP EN 771-3. (material) | 11.256 | 0.66 | 7.43 |
| mt02bhp011a | Ud | Meio bloco de betão, liso standard "PREFHORVISA", cor cinzento, 20x20x15 cm, resistência normalizada R10 (10 N/mm²), para revestir. Segundo NP EN 771-3. (material) | 0.473 | 0.42 | 0.20 |
| mt02bhp012a | Ud | Bloco de canto de betão, liso standard "PREFHORVISA", cor cinzento, 40x20x15 cm, resistência normalizada R10 (10 N/mm²), para revestir. Segundo NP EN 771-3. (material) | 0.494 | 1.04 | 0.51 |
| mt02bhp020a | Ud | Bloco lintel de betão, liso "PREFHORVISA", cor cinzento, 40x20x15 cm, resistência normalizada R10 (10 N/mm²), para revestir. Segundo NP EN 771-3. (material) | 0.924 | 1.18 | 1.09 |
| mt07aco040e | kg | Aço em varões nervurados, A400 NR, fornecido em obra em varões sem elaborar, diâmetros vários. (material) | 0.277 | 0.60 | 0.17 |
| mt07aag010ebe | m | Armadura treliçada pré-fabricada de aço galvanizado a quente com recobrimento de resina epóxi, de 3,7 mm de diâmetro e 75 mm de largura, segundo EN 845-3, com dispositivos de separação, geometria desenhada para permitir a sobreposição e sistema de autocontrolo do operário (SAO). (material) | 2.450 | 2.41 | 5.90 |
| mt08cem000k | kg | Cimento cinzento em sacos. (material) | 5.000 | 0.10 | 0.50 |
| mt08aaa010a | m³ | Água. (material) | 0.002 | 1.50 | 0.00 |
| mt01arg000k | m³ | Areia crivada. (material) | 0.010 | 17.00 | 0.17 |
| mt01arg001kd | m³ | Agregado grosso homogeneizado de tamanho máximo 12 mm. (material) | 0.014 | 25.00 | 0.35 |
| mt08aaa010a | m³ | Água. | 0.004 | 1.50 | 0.01 |
| mt01arg005a | t | Areia de pedreira, para argamassa preparada em obra. (material) | 0.017 | 18.00 | 0.31 |
| mt08cem011a | kg | Cimento Portland CEM II/B-L 32,5 R, cor cinzento, em sacos, segundo NP EN 197-1. (material) | 4.158 | 0.10 | 0.42 |
| mq06hor010 | h | Betoneira. (equipamento) | 0.018 | 1.68 | 0.03 |
| mo021 | h | Oficial de 1ª construção em trabalhos auxiliares de pedreiro. (mão de obra) | 0.382 | 16.85 | 6.44 |
| mo114 | h | Operário não qualificado construção em trabalhos auxiliares de pedreiro. (mão de obra) | 0.494 | 15.82 | 7.82 |
| mo043 | h | Oficial de 1ª armador de ferro. (mão de obra) | 0.030 | 17.69 | 0.53 |
| mo090 | h | Ajudante de armador de ferro. (mão de obra) | 0.030 | 17.27 | 0.52 |
| % | % | Custos directos complementares | 2 % | 32.40 | 0.65 |
|  |  | Custos directos |  |  | 33.05 |
