# Muro de vedação de 1,8 m de altura

- Propriedade do ficheiro: CYPE INGENIEROS, S.A.
- Formato: FIEBDC-3/2002
- Moeda: EUR
- Custos indirectos: 3.00 %
- IVA: 23.00 %

**UVM010** m Muro de vedação de 1,8 m de altura, de 15 cm de espessura de alvenaria, de tijolo cerâmico furado triplo, para revestir, 30x20x15 cm, assente com argamassa de cimento confeccionado em obra, com 250 kg/m³ de cimento, cor cinzento, dosificação 1:6, fornecida em sacos, com pilares de betão C25/30 (XC1(P); D12; S3; Cl 0,4) fabricado em central, com armadura de aço A400 NR.
Formação de vedação de terreno com muro de 1,8 m de altura, de 15 cm de espessura de alvenaria, de tijolo cerâmico furado triplo, para revestir, 30x20x15 cm, assente com argamassa de cimento confeccionado em obra, com 250 kg/m³ de cimento, cor cinzento, dosificação 1:6, fornecida em sacos, com pilares afastados cada 2,5 m de betão C25/30 (XC1(P); D12; S3; Cl 0,4) fabricado em central, com armadura de aço A400 NR. Inclusive p/p de limpeza e preparação da superfície de apoio, formação de juntas, execução de encontros e peças especiais. Sem incluir revestimentos.
Inclui: Limpeza e preparação da superfície de apoio. Marcação. Colocação e aprumo de prumos de referência. Colocação de fios entre prumos. Montagem do sistema de cofragem. Preparação da argamassa. Colocação da armadura com separadores homologados. Colocação das peças por fiadas a nível. Betonagem e compactação do betão.
Critério de medição de projecto: Comprimento medido segundo documentação gráfica de Projecto, descontando o comprimento das aberturas de portas e cancelas.
Critério de medição de obra: Medir-se-á o comprimento realmente executado segundo especificações de Projecto, descontando o comprimento das aberturas de portas e cancelas.

| Código | Un | Descrição | Rendimento | Preço | Importância |
|---|---|---|---|---|---|
| mt04lpt010e | Ud | Tijolo cerâmico furado triplo, para revestir, 30x20x15 cm, segundo NP EN 771-1. (material) | 30.240 | 0.16 | 4.84 |
| mt08aaa010a | m³ | Água. (material) | 0.007 | 1.50 | 0.01 |
| mt01arg005a | t | Areia de pedreira, para argamassa preparada em obra. (material) | 0.037 | 18.00 | 0.67 |
| mt08cem011a | kg | Cimento Portland CEM II/B-L 32,5 R, cor cinzento, em sacos, segundo NP EN 197-1. (material) | 5.715 | 0.10 | 0.57 |
| mt10haf020bgngc | m³ | Betão C25/30 (XC1(P) D12; S3; Cl 0,4), fabricado em central, segundo NP EN 206-1. (material) | 0.028 | 83.08 | 2.33 |
| mt07aco040e | kg | Aço em varões nervurados, A400 NR, fornecido em obra em varões sem elaborar, diâmetros vários. (material) | 3.780 | 0.60 | 2.27 |
| mq06hor010 | h | Betoneira. (equipamento) | 0.025 | 1.68 | 0.04 |
| mo041 | h | Oficial de 1ª construção de obra civil. (mão de obra) | 0.740 | 16.85 | 12.47 |
| mo087 | h | Ajudante de construção de obra civil. (mão de obra) | 0.599 | 16.45 | 9.85 |
| % | % | Custos directos complementares | 2 % | 33.05 | 0.66 |
|  |  | Custos directos |  |  | 33.71 |
