# Capeamento liso pré-fabricado de betão hidrófugo, de cor cinzento, para revestimento de muros, "PREFHORVISA", em peças de 20x26x6,5 cm

- Propriedade do ficheiro: CYPE INGENIEROS, S.A.
- Formato: FIEBDC-3/2002
- Moeda: EUR
- Custos indirectos: 3.00 %
- IVA: 23.00 %

**UVO010** m Capeamento liso pré-fabricado de betão hidrófugo, de cor cinzento, para revestimento de muros, "PREFHORVISA", em peças de 20x26x6,5 cm.
Fornecimento e colocação de capeamento liso pré-fabricado de betão hidrófugo, de cor cinzento, para revestimento de muros, "PREFHORVISA", em peças de 20x26x6,5 cm, com pingadeira, assente com argamassa de cimento, confeccionada em obra, com aditivo hidrófugo, dosificação 1:4. Inclusive p/p de preparação da superfície de apoio, marcação, vedação entre peças e ligações com as pilastras com argamassa de juntas especial para revestimentos de pré-fabricados de betão e tratamento de protecção suplementar através de aplicação sobre o conjunto de tinta hidrófuga incolor em duas camadas.
Inclui: Preparação da superfície de apoio. Marcação da disposição das peças. Colocação, aprumo, nivelamento e alinhamento das peças. Enchimento de juntas e limpeza. Aplicação de duas camadas de tinta hidrófuga incolor.
Critério de medição de projecto: Comprimento medido entre eixos, segundo documentação gráfica de Projecto.
Critério de medição de obra: Medir-se-á, a eixos, o comprimento realmente executado segundo especificações de Projecto.

| Código | Un | Descrição | Rendimento | Preço | Importância |
|---|---|---|---|---|---|
| mt08aaa010a | m³ | Água. (material) | 0.006 | 1.50 | 0.01 |
| mt01arg005a | t | Areia de pedreira, para argamassa preparada em obra. (material) | 0.006 | 18.00 | 0.11 |
| mt08cem011a | kg | Cimento Portland CEM II/B-L 32,5 R, cor cinzento, em sacos, segundo NP EN 197-1. (material) | 1.425 | 0.10 | 0.14 |
| mt08adt010 | kg | Aditivo hidrófugo para impermeabilização de argamassas ou betões. (material) | 0.029 | 1.20 | 0.03 |
| mt20phv020a | Ud | Capeamento liso pré-fabricado de betão hidrófugo, de cor cinzento, para revestimento de muros, "PREFHORVISA", em peças de 20x26x6,5 cm, com pingadeira. (material) | 5.500 | 0.59 | 3.25 |
| mt09mcr235 | kg | Argamassa de juntas para pré-fabricados de betão e pedra artificial, composta de cimento, inertes, pigmentos e aditivos especiais. (material) | 0.139 | 2.47 | 0.34 |
| mt28pcs010 | l | Tratamento superficial hidrofugante, de superfície invisível. (material) | 0.195 | 8.82 | 1.72 |
| mq06hor010 | h | Betoneira. (equipamento) | 0.005 | 1.68 | 0.01 |
| mo041 | h | Oficial de 1ª construção de obra civil. (mão de obra) | 0.185 | 16.85 | 3.12 |
| mo087 | h | Ajudante de construção de obra civil. (mão de obra) | 0.215 | 16.45 | 3.54 |
| % | % | Custos directos complementares | 2 % | 12.27 | 0.25 |
|  |  | Custos directos |  |  | 12.52 |
