# Peça pré-fabricada de betão hidrófugo, lisa, de cor cinzento, para cobrimento de pilastra, "PREFHORVISA", de 25x25x7 cm

- Propriedade do ficheiro: CYPE INGENIEROS, S.A.
- Formato: FIEBDC-3/2002
- Moeda: EUR
- Custos indirectos: 3.00 %
- IVA: 23.00 %

**UVO020** Ud Peça pré-fabricada de betão hidrófugo, lisa, de cor cinzento, para cobrimento de pilastra, "PREFHORVISA", de 25x25x7 cm.
Fornecimento e colocação de peça pré-fabricada de betão hidrófugo, lisa, de cor cinzento, para cobrimento de pilastra, "PREFHORVISA", de 25x25x7 cm, assente com argamassa de cimento, confeccionada em obra, com aditivo hidrófugo, dosificação 1:4. Inclusive p/p de preparação da superfície de apoio, marcação, vedação com argamassa de juntas especial para revestimentos de pré-fabricados de betão e tratamento de protecção suplementar através de aplicação sobre o conjunto de tinta hidrófuga incolor em duas camadas.
Inclui: Preparação da superfície de apoio. Implantação da peça. Colocação, aprume, nivelação e alinhamento da peça. Enchimento de juntas e limpeza. Aplicação de duas camadas de tinta hidrófuga incolor.
Critério de medição de projecto: Número de unidades previstas, segundo documentação gráfica de Projecto.
Critério de medição de obra: Medir-se-á o número de unidades realmente executadas segundo especificações de Projecto.

| Código | Un | Descrição | Rendimento | Preço | Importância |
|---|---|---|---|---|---|
| mt08aaa010a | m³ | Água. (material) | 0.006 | 1.50 | 0.01 |
| mt01arg005a | t | Areia de pedreira, para argamassa preparada em obra. (material) | 0.002 | 18.00 | 0.04 |
| mt08cem011a | kg | Cimento Portland CEM II/B-L 32,5 R, cor cinzento, em sacos, segundo NP EN 197-1. (material) | 0.419 | 0.10 | 0.04 |
| mt08adt010 | kg | Aditivo hidrófugo para impermeabilização de argamassas ou betões. (material) | 0.008 | 1.20 | 0.01 |
| mt20phv030aa | Ud | Peça pré-fabricada de betão hidrófugo, lisa, de cor cinzento, para cobrimento de pilastra, "PREFHORVISA", de 25x25x7 cm. (material) | 1.000 | 5.79 | 5.79 |
| mt09mcr235 | kg | Argamassa de juntas para pré-fabricados de betão e pedra artificial, composta de cimento, inertes, pigmentos e aditivos especiais. (material) | 0.050 | 2.47 | 0.12 |
| mt28pcs010 | l | Tratamento superficial hidrofugante, de superfície invisível. (material) | 0.051 | 8.82 | 0.45 |
| mq06hor010 | h | Betoneira. (equipamento) | 0.005 | 1.68 | 0.01 |
| mo041 | h | Oficial de 1ª construção de obra civil. (mão de obra) | 0.058 | 16.85 | 0.98 |
| mo087 | h | Ajudante de construção de obra civil. (mão de obra) | 0.067 | 16.45 | 1.10 |
| % | % | Custos directos complementares | 2 % | 8.55 | 0.17 |
|  |  | Custos directos |  |  | 8.72 |
