# Parapeito de 1,25 m de altura de 15 cm de espessura de alvenaria

- Propriedade do ficheiro: CYPE INGENIEROS, S.A.
- Formato: FIEBDC-3/2002
- Moeda: EUR
- Custos indirectos: 3.00 %
- IVA: 23.00 %

## F Fachadas, divisões e protecções

### FD Protecções e gradeamentos

#### FDA Parapeitos

**FDA005** m Parapeito de 1,25 m de altura de 15 cm de espessura de alvenaria, de tijolo cerâmico furado triplo, para revestir, 30x20x15 cm, assente com argamassa de cimento confeccionado em obra, com 250 kg/m³ de cimento, cor cinzento, dosificação 1:6, fornecida em sacos.
Parapeito formado por murete de 1,25 m de altura de 15 cm de espessura de alvenaria, de tijolo cerâmico furado triplo, para revestir, 30x20x15 cm, assente com argamassa de cimento confeccionado em obra, com 250 kg/m³ de cimento, cor cinzento, dosificação 1:6, fornecida em sacos. Inclusive emboço em ambas as faces com argamassa de cimento confeccionado em obra, com 250 kg/m³ de cimento, cor cinzento, dosificação 1:6, fornecida em sacos, peça superior de coroamento, p/p de execução de encontros pilastras de travamento, peças especiais e rupturas.
Inclui: Limpeza e preparação da superfície de apoio. Marcação da alvenaria a realizar. Colocação e aprumo de prumos de referência. Colocação de fios entre prumos. Colocação de fios de prumo fixos nas arestas. Preparação da argamassa. Colocação das peças por fiadas a nível. Marcação de alinhamentos e níveis. Emboço de paramentos.
Critério de medição de projecto: Comprimento medido entre eixos, segundo documentação gráfica de Projecto.
Critério de medição de obra: Medir-se-á, a eixos, o comprimento realmente executado segundo especificações de Projecto.

| Código | Un | Descrição | Rendimento | Preço | Importância |
|---|---|---|---|---|---|
| mt04lpt010e | Ud | Tijolo cerâmico furado triplo, para revestir, 30x20x15 cm, segundo NP EN 771-1. (material) | 21.000 | 0.16 | 3.36 |
| mt08aaa010a | m³ | Água. (material) | 0.005 | 1.50 | 0.01 |
| mt08aaa010a | m³ | Água. | 0.020 | 1.50 | 0.03 |
| mt08aaa010a | m³ | Água. | 0.004 | 1.50 | 0.01 |
| mt01arg005a | t | Areia de pedreira, para argamassa preparada em obra. (material) | 0.026 | 18.00 | 0.47 |
| mt01arg005a | t | Areia de pedreira, para argamassa preparada em obra. | 0.163 | 18.00 | 2.93 |
| mt08cem011a | kg | Cimento Portland CEM II/B-L 32,5 R, cor cinzento, em sacos, segundo NP EN 197-1. (material) | 3.969 | 0.10 | 0.40 |
| mt08cem011a | kg | Cimento Portland CEM II/B-L 32,5 R, cor cinzento, em sacos, segundo NP EN 197-1. | 25.200 | 0.10 | 2.52 |
| mt20ahp010j | m | Capeamento pré-fabricado de betão de cor branca, para revestimento de muros, em peças de 50x20x5 cm, com pingadeira e ancoragem metálica de aço inoxidável. (material) | 1.050 | 9.91 | 10.41 |
| mq06hor010 | h | Betoneira. (equipamento) | 0.093 | 1.68 | 0.16 |
| mo021 | h | Oficial de 1ª construção em trabalhos auxiliares de pedreiro. (mão de obra) | 1.898 | 16.85 | 31.98 |
| mo078 | h | Ajudante de construção em trabalhos auxiliares de pedreiro. (mão de obra) | 0.949 | 16.45 | 15.61 |
| mo114 | h | Operário não qualificado construção em trabalhos auxiliares de pedreiro. (mão de obra) | 1.322 | 15.82 | 20.91 |
| % | % | Custos directos complementares | 2 % | 88.80 | 1.78 |
|  |  | Custos directos |  |  | 90.58 |
