# Cinta perimetral de 20 cm de espessura

- Propriedade do ficheiro: CYPE INGENIEROS, S.A.
- Formato: FIEBDC-3/2002
- Moeda: EUR
- Custos indirectos: 3.00 %
- IVA: 23.00 %

**FEA021** m Cinta perimetral de 20 cm de espessura, de blocos lintel de betão, lisos "PREFHORVISA", cor cinzento, 40x20x20 cm, resistência normalizada R10 (10 N/mm²), para revestir, assentes com argamassa de cimento confeccionado em obra, com 250 kg/m³ de cimento, cor cinzento, dosificação 1:6, fornecida em sacos; com reforço de betão de enchimento, C16/20 (X0(P); D12; S3; Cl 1,0), preparado em obra, betonagem com meios manuais, e aço A400 NR, quantidade 3 kg/m; para parede de alvenaria armada.
Execução de cinta perimetral de 20 cm de espessura, de blocos lintel de betão, lisos "PREFHORVISA", cor cinzento, 40x20x20 cm, resistência normalizada R10 (10 N/mm²), para revestir, assentes com argamassa de cimento confeccionado em obra, com 250 kg/m³ de cimento, cor cinzento, dosificação 1:6, fornecida em sacos; com reforço de betão de enchimento, C16/20 (X0(P); D12; S3; Cl 1,0), preparado em obra, betonagem com meios manuais, e aço A400 NR, quantidade 3 kg/m; para parede de alvenaria armada. Inclusive p/p de marcação, nivelação e aprume, desperdícios e roturas, esperas e limpeza.
Inclui: Preparação da argamassa. Colocação dos blocos. Colocação das armaduras. Preparação do betão. Betonagem, vibração e cura do betão.
Critério de medição de projecto: Comprimento medido segundo documentação gráfica de Projecto.
Critério de medição de obra: Medir-se-á o comprimento realmente executado segundo especificações de Projecto.

| Código | Un | Descrição | Rendimento | Preço | Importância |
|---|---|---|---|---|---|
| mt02bhp020b | Ud | Bloco lintel de betão, liso "PREFHORVISA", cor cinzento, 40x20x20 cm, resistência normalizada R10 (10 N/mm²), para revestir. Segundo NP EN 771-3. (material) | 2.625 | 1.34 | 3.52 |
| mt07aco040e | kg | Aço em varões nervurados, A400 NR, fornecido em obra em varões sem elaborar, diâmetros vários. (material) | 3.000 | 0.60 | 1.80 |
| mt08var050 | kg | Arame galvanizado para atar, de 1,30 mm de diâmetro. (material) | 0.030 | 1.10 | 0.03 |
| mt08aaa010a | m³ | Água. (material) | 0.004 | 1.50 | 0.01 |
| mt01arg005a | t | Areia de pedreira, para argamassa preparada em obra. (material) | 0.023 | 18.00 | 0.41 |
| mt08cem011a | kg | Cimento Portland CEM II/B-L 32,5 R, cor cinzento, em sacos, segundo NP EN 197-1. (material) | 3.528 | 0.10 | 0.35 |
| mt08cem000k | kg | Cimento cinzento em sacos. (material) | 8.419 | 0.10 | 0.84 |
| mt08aaa010a | m³ | Água. | 0.003 | 1.50 | 0.00 |
| mt01arg000k | m³ | Areia crivada. (material) | 0.016 | 17.00 | 0.27 |
| mt01arg001kd | m³ | Agregado grosso homogeneizado de tamanho máximo 12 mm. (material) | 0.024 | 25.00 | 0.60 |
| mq06hor010 | h | Betoneira. (equipamento) | 0.030 | 1.68 | 0.05 |
| mo021 | h | Oficial de 1ª construção em trabalhos auxiliares de pedreiro. (mão de obra) | 0.106 | 16.85 | 1.79 |
| mo114 | h | Operário não qualificado construção em trabalhos auxiliares de pedreiro. (mão de obra) | 0.274 | 15.82 | 4.33 |
| mo043 | h | Oficial de 1ª armador de ferro. (mão de obra) | 0.072 | 17.69 | 1.27 |
| mo090 | h | Ajudante de armador de ferro. (mão de obra) | 0.072 | 17.27 | 1.24 |
| % | % | Custos directos complementares | 2 % | 16.51 | 0.33 |
|  |  | Custos directos |  |  | 16.84 |
